# HEGLER PLASTIK GMBH - Heglerstraße 8 - D-97714 Oerlenbach GaebWriter V
Leistungsbeschreibung (GAEB 90, DA81)
Projektbezeichnung: HEGLER PLASTIK GMBH - Heglerstraße 8 - D-97714 Oerlenbach  GaebWriter V
Währung: EUR

## Tel. +49 (0) 9725 66-0 Fax +49 (0) 97
Datum: 20.12.05

### 1 Erdwärmetauschersystem HEKATHERM DN 200 - flexible Ringware

*Hinweis*
Die folgenden Ausschreibungspositionen sind
entsprechend den baulichen Anforderungen mit weiteren
Leistungsbeschreibungen zu ergänzen.
(z. B. Grabenbau, Wasserhaltung, Verbauanlagen usw.)

Der vorgeschlagene Eingabeparameter (z. B. Nennweite)
ist am Platzhalter in den Positionstext einzugeben.
Die Auswahlparameter sind zu löschen.
Sonderteile auf Anfrage.

HEGLER PLASTIK GMBH
Tel.: 09725/66-0
Fax:  09725/66-115
E-mail: vertrieb@hegler.de
Internet: www.hegler.de

**1.01 Erdwärmetauscherrohr aus PE-HD**
Erdwärmetauscherrohr aus PE-HD,
Nennweite DN 200 (ID 173 mm),
Farbstellung: blau, mit profilierter Wandung und
glatter Rohrinnenfläche, entsprechend DIN 16961
und in Anlehnung an DIN EN 60529 der
Dichtheitsklasse IP 66 bzw. 67, flexible Ringware in
Ringlängen von 50 m liefern, auf ein 10 cm starkes
Sandauflager 0/4 mm in kontinuierlichem Gefälle
verlegen und mit Sand 0/4 mm  nach DIN EN 1610 auf
ganzer Rohrgrabenbreite einbetten. Passlängen sind
entsprechend Herstellervorschrift zuzuschneiden.

System:  HEKATHERM-EWT-R - HEGLER PLASTIK GMBH
oder gleichwertig
Einheit: m

**1.02 Verbindungsmuffe**
Verbindungsmuffe liefern und einbauen.
Nennweite: DN 200

System:  HEKATHERM-EWT-R - HEGLER PLASTIK GMBH
oder gleichwertig
Einheit: St

**1.02 Überschiebmuffe**
Überschiebmuffe liefern und einbauen.
Nennweite: DN 200

System:  HEKATHERM-EWT-R - HEGLER PLASTIK GMBH
oder gleichwertig
Einheit: St

**1.03 Mauerdurchgangsmuffe**
Mauerdurchgangsmuffe liefern und einbauen,
passend zu Erdwärmetauscherrohr DN 200, außen besandet,
bei nicht drückendem Grundwasser im Außenbereich
liefern und einbauen.
Nennweite: DN 200

System:  HEKATHERM-EWT-R - HEGLER PLASTIK GMBH
oder gleichwertig
Einheit: St

**1.04 Profildichtring**
Profildichtring liefern und einbauen.
Nennweite: DN 200

System: HEKATHERM-EWT-R - HEGLER PLASTIK GMBH
oder gleichwertig
Einheit: St

**1.05 Durchgangsschacht DN 300 - Tiefpunkt - dichter Boden**
HEKATHERM-EWT-Kondensatschacht als Tiefpunkt DN 300,
aus PE-HD,mit dichtem Schachtboden als Pumpensumpf für
das Kondenswasser, in Verbundbauweise, zum Anschluss
an das EWT-Rohr HEKATHERM DN 200 liefern und
fachgerecht in Bettungsmaterial einbauen.
Schachtdurchmesser: ID = 300 mm, mit 2 - 4 luftdicht
angeschweißten Abgängen für HEKATHERM DN 200,
einschließlich Schachtverlängerung und Wärmedämmplatte,
Schachtabdeckung aus PP mit Dichteinlage, Nutzlänge:
235 cm.

Anzahl der Abgänge: ....

System:  HEKATHERM-EWT-R - HEGLER PLASTIK GMBH
oder gleichwertig
Einheit: St

**1.06 Kondensatschacht DN 300 - Tiefpunkt - gelochter Boden**
HEKATHEERM-EWT-Kondensatsschacht als Systemtiefpunkt
DN 300, aus PE-HD,mit gelochtem Schachtboden zur
Versickerung des Kondenswassers,
in Verbundbauweise, zum Anschluss an das EWT-Rohr
HEKATHERM DN 200 liefern und fachgerecht in
Bettungsmaterial einbauen. Schachtdurchmesser: ID =
300 mm, mit 2 - 4 luftdicht angeschweißten Abgängen
für HEKATHERM DN 200, einschließlich
Schachtverlängerung und Wärmedämmplatte,
Schachtabdeckung aus PP mit Dichteinlage, Nutzlänge:
235 cm.

Anzahl der Abgänge: ....

System:  HEKATHERM-EWT-R - HEGLER PLASTIK GMBH
oder gleichwertig
Einheit: St

**1.07 Verteilerschacht DN 300 - Durchgangsschacht**
HEKATHERM-EWT-Verteilerschacht als Durchgangsschacht
DN 300, aus PE-HD, in Verbundbauweise, zum Anschluß an
das EWT-Rohr HEKATHERM DN 200 liefern und Fachgerechnt
in Bettungsmaterial einbauen.
Schachtdurchmesser: ID = 300 mm, mit 2 - 4 luftdicht
angeschweißten Abgängen Für HEKATHERM DN 200,
einschließlich Schachtverlängerung und Wärmedämmplatte,
Schachtabdeckung aus PP mit Dichteinlage,
Nutzlänge 275 cm.

Anzahl der Abgänge: ....

System:  HEKATHERM-EWT-R - HEGLER PLASTIK GMBH
oder gleichwertig

**1.08 Ansaugschacht DN 300 - Tiefpunkt - dichter Boden**
HEKATHERM-EWT-Kondensat-Ansaugschacht  DN 300
aus PE-HD, in Verbundbauweise,mit dichtem Schachtboden,
außen schwarz, innen blau, zum Anschluss an das
EWT-Rohr HEKATHERM DN 200 liefern und fachgerecht in
Bettungsmaterial einbauen.
Schachtdurchmesser: ID = 300 mm, mit 1 luftdicht
angeschweißten Abgang für HEKATHERM DN 200,
Schachtabdeckung aus PP mit Dichteinlage und
Ansaugstutzen DN 200.
Nutzlänge: 158 cm.

System:  HEKATHERM-EWT-R - HEGLER PLASTIK GMBH
oder gleichwertig
Einheit: St

**1.09 Ansaugschacht DN 300 - Tiefpunkt - gelochter Boden**
HEKATHERM-EWT-Kondensat-Ansaugschacht als
Sytemtiefpunkt  DN 300, aus PE-HD, in Verbundbauweise,
mit gelochtem Schachtboden zur Versickerung des
Kondenswassers, zum Anschluss an das EWT-Rohr
HEKATHERM DN 200 liefern und fachgerecht in
Bettungsmaterial einbauen. Schachtdurchmesser: ID =
300 mm, mit 1 -3 luftdicht angeschweißten Abgang für
HEKATHERM DN 200, Schachtabdeckung aus PP mit
Dichteinlage und Ansaugstutzen DN 200.
Nutzhöhe: 235 cm.

Anzahl der Abgänge ....

System:  HEKATHERM-EWT-R - HEGLER PLASTIK GMBH
oder gleichwertig
Einheit: St

**1.10 Ansaugschacht DN 300 - Hochpunkt**
HEKATHERM-EWT-Ansaugschacht als
Sytemhochpunkt  DN 300, aus PE-HD, in Verbundbauweise,
zum Anschluss an das EWT-Rohr HEKATHERM DN 200 liefern
und fachgerecht in Bettungsmaterial einbauen.
Schachtdurchmesser: ID = 300 mm, mit 1 -3 luftdicht
angeschweißten Abgang für HEKATHERM DN 200,
Schachtabdeckung aus PP mit Dichteinlage und
Ansaugstutzen DN 200.
Nutzlänge: 150 cm.

Anzahl der Abgänge ....

System:  HEKATHERM-EWT-R - HEGLER PLASTIK GMBH
oder gleichwertig

**1.11 Profildichtring DN 300**
Profildichtring DN 300 für zusätzliche
Schachtverlängerung liefern und einbauen.

System:  HEKATHERM-EWT-R - HEGLER PLASTIK GMBH
oder gleichwertig
Einheit: St

**1.12 Verbindungsmuffe DN 300**
Verbindungsmuffe DN 300 für zusätzliche
Schachtverlängerung liefern und einbauen.

System:  HEKATHERM-EWT-R - HEGLER PLASTIK GMBH
oder gleichwertig
Einheit: St

**1.13 Schachtverlängerung DN 300**
Schachtverlängerung DN 300 für HEKATHERM-EWT-System,
aus PE-HD, Innendurchmesser 300 mm,
einschließlich Verbindungs- und Dichtungsmittel.
liefern und einbauen.
Nutzlänge: 123 cm.

System:  HEKATHERM-EWT-R - HEGLER PLASTIK GMBH
oder gleichwertig
Einheit: St

**1.14 Schachtabdeckung DN 300**
Schachtabdeckung für Durchgangs- bzw. Ansaugschacht,
liefern und einbauen, Nennweite DN 300, aus PP.

System:  HEKATHERM-EWT-R - HEGLER PLASTIK GMBH
oder gleichwertig
Einheit: St

**1.15 Schachtabdeckung DN 400**
Schachtabdeckung DN 400 liefern und einbauen,
für Durchgangs- bzw. Ansaugschacht DN 300 zur
getrennten Aufnahme von Verkehrslasten,
Deckel und Rahmen aus Gusseisen, nach DIN EN 124,
ohne Ventilationsöffnung, mit Verriegelungen.
Belastungsklasse: .....

System:  HEKATHERM-EWT-R - HEGLER PLASTIK GMBH
oder gleichwertig

Auswahl-Klassen:
B 125
D 400
Einheit: St
